# Aislamiento por el exterior en fachada de fábrica para revestir formado por panel rígido de lana de roca volcánica de alta densidad

- Propiedad del archivo: CYPE INGENIEROS, S.A.
- Formato: FIEBDC-3/2002
- Divisa: EUR
- Costes indirectos: 3.00 %
- IVA: 21.00 %

## N Aislamientos e impermeabilizaciones

### NA Aislamientos

#### NAF Fachadas y medianerías

**NAF060** m² Aislamiento por el exterior en fachada de fábrica para revestir formado por panel rígido de lana de roca volcánica de alta densidad, no revestido, panel rígido de lana de roca volcánica de alta densidad, no revestido de 40 mm de espesor, colocado con mortero adhesivo y fijaciones mecánicas, para recibir la capa de regularización y la de acabado (no incluidas en este precio), en sistemas compuestos de aislamiento por el exterior (ETICS).
Suministro y colocación de aislamiento por el exterior en fachada de fábrica para revestir formado por panel rígido de lana de roca volcánica de alta densidad, no revestido, panel rígido de lana de roca volcánica de alta densidad, no revestido de 40 mm de espesor, según UNE-EN 13162, resistencia térmica 1,1 m²K/W, conductividad térmica 0,036 W/(mK), colocado con mortero adhesivo y fijaciones mecánicas, para recibir la capa de regularización y la de acabado (no incluidas en este precio), en sistemas compuestos de aislamiento por el exterior (ETICS). Incluso p/p de cortes y limpieza.
Incluye: Corte y preparación del aislamiento. Colocación del aislamiento.
Criterio de medición de proyecto: Superficie medida según documentación gráfica de Proyecto.
Criterio de medición de obra: Se medirá la superficie realmente ejecutada según especificaciones de Proyecto.

| Código | Ud | Descripción | Rendimiento | Precio | Importe |
|---|---|---|---|---|---|
| mt16lri100a | m² | Panel rígido de lana de roca volcánica de alta densidad, no revestido, panel rígido de lana de roca volcánica de alta densidad, no revestido de 40 mm de espesor, según UNE-EN 13162, resistencia térmica 1,1 m²K/W, conductividad térmica 0,036 W/(mK), Euroclase A1 de reacción al fuego, de aplicación como aislante térmico y acústico en sistemas compuestos de aislamiento por el exterior de fachadas. (material) | 1.050 | 8.34 | 8.76 |
| mt16aaa021a | Ud | Taco de expansión y clavo de polipropileno, con aro de estanqueidad, para fijación mecánica de paneles aislantes. (material) | 6.000 | 0.08 | 0.48 |
| mt16aaa010 | kg | Mortero adhesivo para fijación de materiales aislantes en paramentos verticales. (material) | 4.000 | 0.19 | 0.76 |
| mo054 | h | Oficial 1ª montador de aislamientos. (mano de obra) | 0.101 | 17.82 | 1.80 |
| mo101 | h | Ayudante montador de aislamientos. (mano de obra) | 0.101 | 16.13 | 1.63 |
| % | % | Costes directos complementarios | 2 % | 13.43 | 0.27 |
|  |  | Costes directos |  |  | 13.70 |
