# Rehabilitación energética de cubierta inclinada sobre espacio no habitable, con aislamiento térmico por el interior. Sistema "URSA IBÉRICA AISLANTES"

- Propiedad del archivo: CYPE INGENIEROS, S.A.
- Formato: FIEBDC-3/2002
- Divisa: EUR
- Costes indirectos: 3.00 %
- IVA: 21.00 %

## Z Rehabilitación energética

### ZH Cerramientos horizontales: adición de aislamiento térmico

#### ZHB Sistemas de aislamiento por el interior de cubierta inclinada, sobre espacio no habitable

**ZHB030** m² Rehabilitación energética de cubierta inclinada sobre espacio no habitable, con aislamiento térmico por el interior. Sistema "URSA IBÉRICA AISLANTES".
Rehabilitación energética de cubierta inclinada sobre espacio no habitable, con aislamiento térmico por el interior. Sistema "URSA IBÉRICA AISLANTES" formado por: manta de lana mineral semirrígida PureOne, Pure 40 RP "URSA IBÉRICA AISLANTES", revestida por una de sus caras con papel kraft que actúa como barrera de vapor, de 280 mm de espesor, resistencia térmica 7 m²K/W, conductividad térmica 0,04 W/(mK). Incluso cinta autoadhesiva para sellado de juntas.
Incluye: Limpieza del supradós del forjado.
Criterio de medición de proyecto: Superficie medida según documentación gráfica de Proyecto.
Criterio de medición de obra: Se medirá la superficie realmente ejecutada según especificaciones de Proyecto.

| Código | Ud | Descripción | Rendimiento | Precio | Importe |
|---|---|---|---|---|---|
| mt16lvp020aC1Bl | m² | Manta de lana mineral semirrígida PureOne, Pure 40 RP "URSA IBÉRICA AISLANTES", de 280 mm de espesor, revestida por una de sus caras con papel kraft que actúa como barrera de vapor, resistencia térmica 7 m²K/W, conductividad térmica 0,04 W/(mK), según UNE-EN 13162, Euroclase F de reacción al fuego según UNE-EN 13501-1, capacidad de absorción de agua a corto plazo <=1 kg/m², factor de resistencia a la difusión del vapor de agua 1, con código de designación MW-EN 13162-T1-MU1. (material) | 1.100 | 23.48 | 25.83 |
| mt16aaa030 | m | Cinta autoadhesiva para sellado de juntas. (material) | 1.000 | 0.30 | 0.30 |
| mo054 | h | Oficial 1ª montador de aislamientos. (mano de obra) | 0.082 | 22.00 | 1.80 |
| mo101 | h | Ayudante montador de aislamientos. (mano de obra) | 0.082 | 20.34 | 1.67 |
| % | % | Costes directos complementarios | 2 % | 29.60 | 0.59 |
|  |  | Costes directos |  |  | 30.19 |
