# Aislamiento térmico por el exterior en fachada ventilada

- Propiedad del archivo: CYPE INGENIEROS, S.A.
- Formato: FIEBDC-3/2002
- Divisa: EUR
- Costes indirectos: 3.00 %
- IVA: 21.00 %

**NAF040** m² Aislamiento térmico por el exterior en fachada ventilada, formado por panel de lana mineral, Ursa Terra Vento R P8741 "URSA IBÉRICA AISLANTES", recubierto con un velo de vidrio negro, suministrado en rollos, de 60 mm de espesor, resistencia térmica 1,55 m²K/W, conductividad térmica 0,038 W/(mK), colocado a tope y fijado mecánicamente. Incluso cinta autoadhesiva para sellado de juntas.
Aislamiento térmico por el exterior en fachada ventilada, formado por panel de lana mineral, Ursa Terra Vento R P8741 "URSA IBÉRICA AISLANTES", recubierto con un velo de vidrio negro, suministrado en rollos, de 60 mm de espesor, resistencia térmica 1,55 m²K/W, conductividad térmica 0,038 W/(mK), colocado a tope y fijado mecánicamente. Incluso cinta autoadhesiva para sellado de juntas.
Incluye: Replanteo y corte del aislamiento. Colocación del aislamiento. Fijación del aislamiento. Resolución de puntos singulares. Sellado de juntas y uniones.
Criterio de medición de proyecto: Superficie medida según documentación gráfica de Proyecto.
Criterio de medición de obra: Se medirá la superficie realmente ejecutada según especificaciones de Proyecto.

| Código | Ud | Descripción | Rendimiento | Precio | Importe |
|---|---|---|---|---|---|
| mt16aaa020ca | Ud | Fijación mecánica para paneles aislantes de lana de vidrio, colocados directamente sobre la superficie soporte. (material) | 4.000 | 0.14 | 0.56 |
| mt16lvp020ak1gg | m² | Panel de lana mineral, Ursa Terra Vento R P8741 "URSA IBÉRICA AISLANTES", de 60 mm de espesor, recubierto con un velo de vidrio negro, suministrado en rollos, resistencia térmica 1,55 m²K/W, conductividad térmica 0,038 W/(mK), según UNE-EN 13162, Euroclase A2-s1, d0 de reacción al fuego según UNE-EN 13501-1, con código de designación MW-EN 13162-T3-MU1-WS. (material) | 1.050 | 7.21 | 7.57 |
| mt16aaa030 | m | Cinta autoadhesiva para sellado de juntas. (material) | 0.440 | 0.30 | 0.13 |
| mo054 | h | Oficial 1ª montador de aislamientos. (mano de obra) | 0.080 | 19.42 | 1.55 |
| mo101 | h | Ayudante montador de aislamientos. (mano de obra) | 0.040 | 17.90 | 0.72 |
| % | % | Costes directos complementarios | 2 % | 10.53 | 0.21 |
|  |  | Costes directos |  |  | 10.74 |
