# Aislamiento térmico continuo en trasdosado autoportante de placas

- Propiedad del archivo: CYPE INGENIEROS, S.A.
- Formato: FIEBDC-3/2002
- Divisa: EUR
- Costes indirectos: 3.00 %
- IVA: 21.00 %

**NAO020** m² Aislamiento térmico continuo en trasdosado autoportante de placas, formado por panel de lana mineral semirrígida PureOne, Pure 32 QP "URSA IBÉRICA AISLANTES", de alta resistencia térmica, revestido por una de sus caras con papel kraft impreso que actúa como barrera de vapor, suministrado en rollos, de 101 mm de espesor, resistencia térmica 3,15 m²K/W, conductividad térmica 0,032 W/(mK), colocado a tope y fijado mecánicamente a la fábrica.
Aislamiento térmico continuo en trasdosado autoportante de placas, formado por panel de lana mineral semirrígida PureOne, Pure 32 QP "URSA IBÉRICA AISLANTES", de alta resistencia térmica, revestido por una de sus caras con papel kraft impreso que actúa como barrera de vapor, suministrado en rollos, de 101 mm de espesor, resistencia térmica 3,15 m²K/W, conductividad térmica 0,032 W/(mK), colocado a tope y fijado mecánicamente a la fábrica.
Incluye: Replanteo y corte del aislamiento. Colocación del aislamiento sobre el paramento. Fijación del aislamiento. Resolución de puntos singulares.
Criterio de medición de proyecto: Superficie medida según documentación gráfica de Proyecto.
Criterio de medición de obra: Se medirá la superficie realmente ejecutada según especificaciones de Proyecto.

| Código | Ud | Descripción | Rendimiento | Precio | Importe |
|---|---|---|---|---|---|
| mt16lvp020asnb | m² | Panel de lana mineral semirrígida PureOne, Pure 32 QP "URSA IBÉRICA AISLANTES", de 101 mm de espesor, de alta resistencia térmica, revestido por una de sus caras con papel kraft impreso que actúa como barrera de vapor, suministrado en rollos, resistencia térmica 3,15 m²K/W, conductividad térmica 0,032 W/(mK), según UNE-EN 13162, Euroclase F de reacción al fuego, con código de designación MW-UNE-EN 13162-T3-Z1-WS. (material) | 1.050 | 15.75 | 16.54 |
| mt16aaa020da | Ud | Fijación mecánica para paneles aislantes de lana de vidrio, colocados directamente sobre la superficie soporte. (material) | 3.000 | 0.14 | 0.42 |
| mo054 | h | Oficial 1ª montador de aislamientos. (mano de obra) | 0.101 | 19.11 | 1.93 |
| mo101 | h | Ayudante montador de aislamientos. (mano de obra) | 0.101 | 17.53 | 1.77 |
| % | % | Costes directos complementarios | 2 % | 20.66 | 0.41 |
|  |  | Costes directos |  |  | 21.07 |
