# Aislamiento térmico intermedio en tabique de placas

- Propiedad del archivo: CYPE INGENIEROS, S.A.
- Formato: FIEBDC-3/2002
- Divisa: EUR
- Costes indirectos: 3.00 %
- IVA: 21.00 %

**NAP020** m² Aislamiento térmico intermedio en tabique de placas, formado por panel de lana mineral, T18P Ursa Terra "URSA IBÉRICA AISLANTES", no revestido, de 65 mm de espesor, resistencia térmica 1,85 m²K/W, conductividad térmica 0,036 W/(mK), colocado entre los montantes de la estructura portante.
Aislamiento térmico intermedio en tabique de placas, formado por panel de lana mineral, T18P Ursa Terra "URSA IBÉRICA AISLANTES", no revestido, de 65 mm de espesor, resistencia térmica 1,85 m²K/W, conductividad térmica 0,036 W/(mK), colocado entre los montantes de la estructura portante.
Incluye: Corte y preparación del aislamiento a colocar entre los montantes. Colocación del aislamiento entre los montantes.
Criterio de medición de proyecto: Superficie medida según documentación gráfica de Proyecto.
Criterio de medición de obra: Se medirá la superficie realmente ejecutada según especificaciones de Proyecto.

| Código | Ud | Descripción | Rendimiento | Precio | Importe |
|---|---|---|---|---|---|
| mt16lvp050qa | m² | Panel de lana mineral, T18P Ursa Terra "URSA IBÉRICA AISLANTES", no revestido, de 65 mm de espesor, resistencia térmica 1,85 m²K/W, conductividad térmica 0,036 W/(mK), según UNE-EN 13162, Euroclase A1 de reacción al fuego, con código de designación MW-UNE-EN 13162-T3-MU1-AFr5. (material) | 1.000 | 4.13 | 4.13 |
| mo054 | h | Oficial 1ª montador de aislamientos. (mano de obra) | 0.051 | 19.11 | 0.97 |
| mo101 | h | Ayudante montador de aislamientos. (mano de obra) | 0.051 | 17.53 | 0.89 |
| % | % | Costes directos complementarios | 2 % | 5.99 | 0.12 |
|  |  | Costes directos |  |  | 6.11 |
