# Aislamiento térmico por el exterior en fachada ventilada

- Propiedad del archivo: CYPE Ingenieros S.A.
- Formato: FIEBDC-3/2016
- Programa: Generador de precios de la construcción. CYPE Ingenieros, S.A.
- Fecha: 22/10/2024
- Divisa: EUR
- Costes indirectos: 3 %
- IVA: 21 %

## N Aislamientos e impermeabilizaciones

### NA Aislamientos térmicos

#### NAQ Fachadas ventiladas

**NAQ010** m² Aislamiento térmico por el exterior en fachada ventilada.
Aislamiento térmico por el exterior en fachada ventilada, con panel de lana mineral, Ursa Terra Vento P4252 "URSA IBÉRICA AISLANTES", recubierto con un velo de vidrio negro, de 40 mm de espesor, resistencia térmica 1,15 m²K/W, conductividad térmica 0,034 W/(mK). Colocación en obra: a tope, con fijaciones mecánicas.
Incluye: Replanteo y corte del aislamiento. Colocación del aislamiento. Fijación del aislamiento. Resolución de puntos singulares.
Criterio de medición de proyecto: Superficie medida según documentación gráfica de Proyecto.
Criterio de medición de obra: Se medirá la superficie realmente ejecutada según especificaciones de Proyecto.

| Código | Ud | Descripción | Rendimiento | Precio | Importe |
|---|---|---|---|---|---|
| mt16aaa020ca | Ud | Fijación mecánica para paneles aislantes de lana de vidrio, colocados directamente sobre la superficie soporte. (material) | 4 | 0.14 | 0.560 |
| mt16lvp020aj1cp | m² | Panel de lana mineral, Ursa Terra Vento P4252 "URSA IBÉRICA AISLANTES", de 40 mm de espesor, recubierto con un velo de vidrio negro, resistencia térmica 1,15 m²K/W, conductividad térmica 0,034 W/(mK), según UNE-EN 13162, Euroclase A1 de reacción al fuego según UNE-EN 13501-1, capacidad de absorción de agua a corto plazo <=1 kg/m², factor de resistencia a la difusión del vapor de agua 1, con código de designación MW-EN 13162-T3-MU1-WS-AFr5-AW0,75. (material) | 1.05 | 10.08 | 10.584 |
| mo054 | h | Oficial 1ª montador de aislamientos. (mano de obra) | 0.072 | 22.74 | 1.637 |
| mo101 | h | Ayudante montador de aislamientos. (mano de obra) | 0.036 | 21.02 | 0.757 |
| % | % | Costes directos complementarios | 2 % | 13.538 | 0.271 |
|  |  | Costes directos |  |  | 13.809 |

Residuos:
- colocación: mt16lvp020aj1cp; factor de residuo 0.046575

## Recursos

**mt16aaa020ca** Ud Fijación mecánica para paneles aislantes de lana de vidrio, colocados directamente sobre la superficie soporte
Datos técnicos: Coste energético 0.233 MJ; Emisión de CO2 0.071 kg
Residuos:
- embalaje: re150101 Envases de papel y cartón. (componente de residuo); rendimiento 0.072 kg; Código LER 15 01 01; Masa del elemento 1 kg; Volumen 0.001333 m3

**mt16lvp020aj1cp** m² Panel de lana mineral
Datos técnicos: Coste energético 35.999 MJ; Emisión de CO2 1.799 kg; Código LER 17 06 04; Masa del elemento 0.88 kg; Volumen 0.001467 m3
Residuos:
- embalaje: re170203 Plástico. (componente de residuo); rendimiento 0.025 kg; Código LER 17 02 03; Masa del elemento 1 kg; Volumen 0.001667 m3
