# Falso techo registrable, para uso industrial, de paneles de lana de vidrio

- Propiedad del archivo: CYPE Ingenieros S.A.
- Formato: FIEBDC-3/2016
- Programa: Generador de precios de la construcción. CYPE Ingenieros, S.A.
- Fecha: 25/06/2025
- Divisa: EUR
- Costes indirectos: 3 %
- IVA: 21 %

## R Revestimientos y trasdosados

### RT Falsos techos en interiores

#### RTF Registrables, de fibras minerales

**RTF020** m² Falso techo registrable, para uso industrial, de paneles de lana de vidrio.
Falso techo registrable suspendido, para uso industrial, situado a una altura menor de 4 m, constituido por: ESTRUCTURA: perfilería vista T 24, comprendiendo perfiles primarios y secundarios, suspendidos del forjado o elemento soporte con varillas y cuelgues; PANELES: paneles autoportantes de lana de vidrio modelo Ursa Terra Panel Aluminio Gofrado P2363 "URSA IBÉRICA AISLANTES", compuestos por módulos de 1200x1200x50 mm, acabado en relieve color aluminio, recubiertos con un complejo de kraft-aluminio gofrado. Incluso perfiles angulares, fijaciones para el anclaje de los perfiles y accesorios de montaje.
Incluye: Replanteo de los ejes de la trama modular. Nivelación y fijación de los perfiles perimetrales. Replanteo de los perfiles primarios de la trama. Señalización de los puntos de anclaje al forjado o elemento soporte. Nivelación y suspensión de los perfiles primarios y secundarios de la trama. Corte de los paneles. Colocación de los paneles. Resolución de encuentros y puntos singulares.
Criterio de medición de proyecto: Superficie medida entre paramentos, según documentación gráfica de Proyecto, sin descontar huecos para instalaciones.
Criterio de medición de obra: Se medirá la superficie realmente ejecutada según especificaciones de Proyecto, sin descontar huecos para instalaciones.

| Código | Ud | Descripción | Rendimiento | Precio | Importe |
|---|---|---|---|---|---|
| mt16pau010a | m² | Panel autoportante de lana de vidrio modelo Ursa Terra Panel Aluminio Gofrado P2363 "URSA IBÉRICA AISLANTES", compuesto por módulos de 1200x1200x50 mm, acabado en relieve color aluminio, recubierto con un complejo de kraft-aluminio gofrado, para perfilería vista T 24, según UNE-EN 13162, resistencia térmica 1,4 m²K/W, conductividad térmica 0,035 W/(mK), Euroclase B-s1, d0 de reacción al fuego según UNE-EN 13501-1, con código de designación MW-EN 13162-T4-CS(10)0,5-Z10-AW0,40. (material) | 1.02 | 20.91 | 21.328 |
| mt12pfr010aaa | m | Perfil primario en T 24x38x3600 mm, de acero galvanizado laminado, con la cara vista revestida con una lámina de aluminio acabado lacado en color Blanco, según UNE-EN 13964. (material) | 0.45 | 1.69 | 0.761 |
| mt12pfr010aca | m | Perfil secundario en T 24x38x600 mm, de acero galvanizado laminado, con la cara vista revestida con una lámina de aluminio acabado lacado en color Blanco, según UNE-EN 13964. (material) | 0.45 | 1.69 | 0.761 |
| mt12pfr010aea | m | Perfil angular en L 24x24x3050 mm, de acero galvanizado laminado, con la cara vista revestida con una lámina de aluminio acabado lacado en color Blanco, según UNE-EN 13964. (material) | 0.4 | 1.28 | 0.512 |
| mt12fac020b | Ud | Varilla metálica de acero galvanizado de 6 mm de diámetro. (material) | 2 | 0.32 | 0.640 |
| mt12fac050 | Ud | Accesorios para la instalación de falsos techos registrables. (material) | 0.2 | 1.61 | 0.322 |
| mo015 | h | Oficial 1ª montador de falsos techos. (mano de obra) | 0.2 | 23.74 | 4.748 |
| mo082 | h | Ayudante montador de falsos techos. (mano de obra) | 0.2 | 21.94 | 4.388 |
| % | % | Costes directos complementarios | 2 % | 33.460 | 0.669 |
|  |  | Costes directos |  |  | 34.129 |

Residuos:
- colocación: mt16pau010a; factor de residuo 0.024
- colocación: mt12pfr010aaa; factor de residuo 0.01726
- colocación: mt12pfr010aca; factor de residuo 0.01726
- colocación: mt12pfr010aea; factor de residuo 0.0188
- colocación: mt12fac020b Varilla metálica de acero galvanizado de 6 mm de diámetro; factor de residuo 0.0188

## Recursos

**mt16pau010a** m² Panel autoportante de lana de vidrio modelo Ursa Terra Panel Aluminio Gofrado P2363 "URSA IBÉRICA AISLANTES"
Datos técnicos: Coste energético 120.542 MJ; Emisión de CO2 6.084 kg; Código LER 17 06 04; Masa del elemento 3.2 kg; Volumen 0.005333 m3
Residuos:
- embalaje: re170203 Plástico. (componente de residuo); rendimiento 0.034 kg; Código LER 17 02 03; Masa del elemento 1 kg; Volumen 0.001667 m3

**mt12pfr010aaa** m Perfil primario en T 24x38x3600 mm
Datos técnicos: Coste energético 40.292 MJ; Emisión de CO2 1.241 kg; Código LER 17 04 05; Masa del elemento 0.3 kg; Volumen 0.000143 m3
Residuos:
- embalaje: re170203 Plástico; rendimiento 0.005 kg

**mt12pfr010aca** m Perfil secundario en T 24x38x600 mm
Datos técnicos: Coste energético 40.292 MJ; Emisión de CO2 1.241 kg; Código LER 17 04 05; Masa del elemento 0.3 kg; Volumen 0.000143 m3
Residuos:
- embalaje: re170203 Plástico; rendimiento 0.005 kg

**mt12pfr010aea** m Perfil angular en L 24x24x3050 mm
Datos técnicos: Coste energético 6.967 MJ; Emisión de CO2 0.518 kg; Código LER 17 04 05; Masa del elemento 0.21 kg; Volumen 0.0001 m3
Residuos:
- embalaje: re170203 Plástico; rendimiento 0.005 kg

**mt12fac020b** Ud Varilla metálica de acero galvanizado de 6 mm de diámetro
Datos técnicos: Coste energético 3.803 MJ; Emisión de CO2 0.261 kg; Código LER 17 04 05; Masa del elemento 0.055 kg; Volumen 0.000026 m3
Residuos:
- embalaje: re170203 Plástico; rendimiento 0.025 kg
