# Aislamiento térmico por el interior de cubiertas inclinadas sobre espacio no habitable

- Propiedad del archivo: CYPE INGENIEROS, S.A.
- Formato: FIEBDC-3/2002
- Divisa: EUR
- Costes indirectos: 3.00 %
- IVA: 21.00 %

## N Aislamientos e impermeabilizaciones

### NA Aislamientos térmicos

#### NAQ Cubiertas

**NAQ030** m² Aislamiento térmico por el interior de cubiertas inclinadas sobre espacio no habitable, formado por panel rígido de poliestireno expandido, de superficie lisa y mecanizado lateral machihembrado, de 70 mm de espesor, fijado con taco de expansión y clavo de polipropileno, con aro de estanqueidad.
Suministro y colocación de aislamiento térmico por el interior de cubiertas inclinadas sobre espacio no habitable, formado por panel rígido de poliestireno expandido, de superficie lisa y mecanizado lateral machihembrado, de 70 mm de espesor, resistencia térmica 1,94 m²K/W, conductividad térmica 0,036 W/(mK), fijado con taco de expansión y clavo de polipropileno, con aro de estanqueidad. Incluso p/p de cortes y limpieza.
Incluye: Limpieza del supradós del forjado. Corte, ajuste y fijación del aislamiento.
Criterio de medición de proyecto: Superficie medida según documentación gráfica de Proyecto.
Criterio de medición de obra: Se medirá la superficie realmente ejecutada según especificaciones de Proyecto.

| Código | Ud | Descripción | Rendimiento | Precio | Importe |
|---|---|---|---|---|---|
| mt16pea010fa | m² | Panel rígido de poliestireno expandido, según UNE-EN 13163, de superficie lisa y mecanizado lateral machihembrado, de 70 mm de espesor, resistencia térmica 1,94 m²K/W, conductividad térmica 0,036 W/(mK), Euroclase E de reacción al fuego, con código de designación EPS-EN 13163-L1-W1-T1-S1-P3-DS(N)2-BS100-CS(10)60. (material) | 1.100 | 4.21 | 4.63 |
| mt16aaa020hh | Ud | Fijación mecánica para paneles aislantes de poliestireno expandido, colocados directamente sobre la superficie soporte. (material) | 2.500 | 0.20 | 0.50 |
| mo054 | h | Oficial 1ª montador de aislamientos. (mano de obra) | 0.099 | 17.82 | 1.76 |
| mo101 | h | Ayudante montador de aislamientos. (mano de obra) | 0.099 | 16.13 | 1.60 |
| % | % | Costes directos complementarios | 2 % | 8.49 | 0.17 |
|  |  | Costes directos |  |  | 8.66 |
