# Aislamiento termoacústico exterior para conducto metálico circular de climatización

- Propiedad del archivo: CYPE INGENIEROS, S.A.
- Formato: FIEBDC-3/2002
- Divisa: EUR
- Costes indirectos: 3.00 %
- IVA: 21.00 %

**NAC010** m² Aislamiento termoacústico exterior para conducto metálico circular de climatización, realizado con manta de lana de vidrio Ursa Air M2021 Manta Aluminio "URSA IBÉRICA AISLANTES", según UNE-EN 13162, revestida por una de sus caras con papel kraft-aluminio que actúa como barrera de vapor, de 100 mm de espesor, resistencia térmica 2,5 m²K/W, conductividad térmica 0,04 W/(mK), sellado y fijado con cinta autoadhesiva de aluminio.
Aislamiento termoacústico exterior para conducto metálico circular de climatización, realizado con manta de lana de vidrio Ursa Air M2021 Manta Aluminio "URSA IBÉRICA AISLANTES", según UNE-EN 13162, revestida por una de sus caras con papel kraft-aluminio que actúa como barrera de vapor, de 100 mm de espesor, resistencia térmica 2,5 m²K/W, conductividad térmica 0,04 W/(mK), sellado y fijado con cinta autoadhesiva de aluminio.
Incluye: Limpieza y preparación de la superficie soporte. Replanteo y corte del aislamiento. Colocación del aislamiento. Fijación del aislamiento. Sellado de juntas y uniones.
Criterio de medición de proyecto: Superficie medida según documentación gráfica de Proyecto.
Criterio de medición de obra: Se medirá la superficie realmente ejecutada según especificaciones de Proyecto.

| Código | Ud | Descripción | Rendimiento | Precio | Importe |
|---|---|---|---|---|---|
| mt42cou020j | m² | Manta de lana de vidrio Ursa Air M2021 Manta Aluminio "URSA IBÉRICA AISLANTES", según UNE-EN 13162, revestida por una de sus caras con papel kraft-aluminio que actúa como barrera de vapor, de 100 mm de espesor, resistencia térmica 2,5 m²K/W, conductividad térmica 0,04 W/(mK), Euroclase B-s1, d0 de reacción al fuego, con código de designación MW-UNE-EN 13162-T1. (material) | 1.100 | 6.09 | 6.70 |
| mt42con020 | m | Cinta autoadhesiva de aluminio, de 50 micras de espesor y 65 mm de anchura, a base de resinas acrílicas, para el sellado y fijación del aislamiento. (material) | 1.500 | 0.19 | 0.29 |
| mo054 | h | Oficial 1ª montador de aislamientos. (mano de obra) | 0.110 | 19.11 | 2.10 |
| mo101 | h | Ayudante montador de aislamientos. (mano de obra) | 0.110 | 17.53 | 1.93 |
| % | % | Costes directos complementarios | 2 % | 11.02 | 0.22 |
|  |  | Costes directos |  |  | 11.24 |
