# Aislamiento termoacústico interior para conducto metálico rectangular de climatización

- Propiedad del archivo: CYPE INGENIEROS, S.A.
- Formato: FIEBDC-3/2002
- Divisa: EUR
- Costes indirectos: 3.00 %
- IVA: 21.00 %

**NAC015** m² Aislamiento termoacústico interior para conducto metálico rectangular de climatización, realizado con manta de lana de vidrio Ursa Air M8703 Zero In "URSA IBÉRICA AISLANTES", según UNE-EN 13162, revestida por una de sus caras con un tejido absorbente acústico de color negro, de 40 mm de espesor, resistencia térmica 1,25 m²K/W, conductividad térmica 0,032 W/(mK), fijado con adhesivo ignífugo. Incluso elementos de fijación al interior del conducto.
Aislamiento termoacústico interior para conducto metálico rectangular de climatización, realizado con manta de lana de vidrio Ursa Air M8703 Zero In "URSA IBÉRICA AISLANTES", según UNE-EN 13162, revestida por una de sus caras con un tejido absorbente acústico de color negro, de 40 mm de espesor, resistencia térmica 1,25 m²K/W, conductividad térmica 0,032 W/(mK), fijado con adhesivo ignífugo. Incluso elementos de fijación al interior del conducto.
Incluye: Limpieza y preparación de la superficie soporte. Corte del aislamiento. Colocación del aislamiento. Fijación del aislamiento.
Criterio de medición de proyecto: Superficie medida según documentación gráfica de Proyecto.
Criterio de medición de obra: Se medirá la superficie realmente ejecutada según especificaciones de Proyecto.

| Código | Ud | Descripción | Rendimiento | Precio | Importe |
|---|---|---|---|---|---|
| mt42cou020c | m² | Manta de lana de vidrio Ursa Air M8703 Zero In "URSA IBÉRICA AISLANTES", según UNE-EN 13162, revestida por una de sus caras con un tejido absorbente acústico de color negro, de 40 mm de espesor, resistencia térmica 1,25 m²K/W, conductividad térmica 0,032 W/(mK), Euroclase A2-s1, d0 de reacción al fuego, con código de designación MW-UNE-EN 13162-T3, con adhesivo ignífugo y elementos de fijación al interior del conducto. (material) | 1.100 | 8.19 | 9.01 |
| mo054 | h | Oficial 1ª montador de aislamientos. (mano de obra) | 0.165 | 19.11 | 3.15 |
| mo101 | h | Ayudante montador de aislamientos. (mano de obra) | 0.165 | 17.53 | 2.89 |
| % | % | Costes directos complementarios | 2 % | 15.05 | 0.30 |
|  |  | Costes directos |  |  | 15.35 |
