# Aislamiento térmico en cámaras de aire de cerramiento de doble hoja de fábrica, por insuflación desde el exterior

- Propiedad del archivo: CYPE Ingenieros S.A.
- Formato: FIEBDC-3/2016
- Programa: Generador de precios de la construcción. CYPE Ingenieros, S.A.
- Fecha: 02/05/2022
- Divisa: EUR
- Costes indirectos: 3 %
- IVA: 21 %

## N Aislamientos e impermeabilizaciones

### NA Aislamientos térmicos

#### NAE Inyección e insuflación

**NAE030** m² Aislamiento térmico en cámaras de aire de cerramiento de doble hoja de fábrica, por insuflación desde el exterior.
Aislamiento térmico en cerramientos de doble hoja de fábrica, rellenando el interior de la cámara de aire de 40 mm de espesor medio, por insuflación, desde el exterior, de nódulos de lana mineral, Pure Floc KD "URSA IBÉRICA AISLANTES", densidad 35 kg/m³ y conductividad térmica 0,034 W/(mK).
Incluye: Inspección endoscópica de la cámara de aire. Replanteo y realización de los taladros en el paramento. Protección de los elementos del entorno que puedan verse afectados durante los trabajos de insuflación. Insuflación del aislamiento. Golpeo del paramento para facilitar el asentamiento del aislante. Tapado de los taladros. Limpieza final.
Criterio de medición de proyecto: Superficie medida según documentación gráfica de Proyecto.
Criterio de medición de obra: Se medirá la superficie realmente ejecutada según especificaciones de Proyecto.

| Código | Ud | Descripción | Rendimiento | Precio | Importe |
|---|---|---|---|---|---|
| mt16lvp200a | kg | Nódulos de lana mineral, Pure Floc KD "URSA IBÉRICA AISLANTES", densidad 35 kg/m³ y conductividad térmica 0,034 W/(mK), capacidad de absorción de agua a corto plazo <=1 kg/m², calor específico 840 J/kgK y factor de resistencia a la difusión del vapor de agua 1, según UNE-EN 14064-1, Euroclase A1 de reacción al fuego según UNE-EN 13501-1, con código de designación MW-EN 14064-1-S1-AF5-MU1-WS; para relleno de cámaras por insuflación. (material) | 1.4 | 5.13 | 7.182 |
| mt28mop190b | kg | Mortero de cemento, tipo GP CSIII W2, según UNE-EN 998-1, para uso en exteriores, color gris, compuesto por cemento de alta resistencia, áridos seleccionados y otros aditivos, suministrado en sacos. (material) | 0.6 | 0.13 | 0.078 |
| mq08mpa010 | h | Maquinaria para insuflación de aislamiento en cámaras de aire. (maquinaria) | 0.096 | 14.56 | 1.398 |
| mo030 | h | Oficial 1ª aplicador de productos aislantes. (mano de obra) | 0.111 | 19.93 | 2.212 |
| mo068 | h | Ayudante aplicador de productos aislantes. (mano de obra) | 0.111 | 18.92 | 2.100 |
| % | % | Costes directos complementarios | 2 % | 12.970 | 0.259 |
|  |  | Costes directos |  |  | 13.229 |

Residuos:
- colocación: mt16lvp200a; factor de residuo 0.03
- colocación: mt28mop190b; factor de residuo 0.044

## Recursos

**mt16lvp200a** kg Nódulos de lana mineral
Datos técnicos: Coste energético 36.640 MJ; Emisión de CO2 1.850 kg; Código LER 17 06 04; Masa del elemento 1 kg; Volumen 0.001667 m3

**mt28mop190b** kg Mortero de cemento
Datos técnicos: Coste energético 3.345 MJ; Emisión de CO2 0.258 kg; Código LER 17 01 01; Masa del elemento 1 kg; Volumen 0.000667 m3
Residuos:
- embalaje: re150101 Envases de papel y cartón. (componente de residuo); rendimiento 0.009 kg; Código LER 15 01 01; Masa del elemento 1 kg; Volumen 0.001333 m3
