# Aislamiento térmico vertical de soleras en contacto con el terreno formado por panel rígido de poliestireno extruido Ursa XPS NV L "URSA IBÉRICA AISLANTES"

- Propiedad del archivo: CYPE INGENIEROS, S.A.
- Formato: FIEBDC-3/2002
- Divisa: EUR
- Costes indirectos: 3.00 %
- IVA: 21.00 %

**NAK020** m² Aislamiento térmico vertical de soleras en contacto con el terreno formado por panel rígido de poliestireno extruido Ursa XPS NV L "URSA IBÉRICA AISLANTES", de 70 mm de espesor, resistencia a compresión >= 500 kPa, resistencia térmica 1,95 m²K/W, conductividad térmica 0,036 W/(mK), colocado en el perímetro de la solera, cubierto con un film de polietileno de 0,2 mm de espesor, preparado para recibir una solera de mortero u hormigón (no incluida en este precio).
Suministro y colocación de aislamiento térmico vertical de soleras en contacto con el terreno, constituido por panel rígido de poliestireno extruido Ursa XPS NV L "URSA IBÉRICA AISLANTES", de 70 mm de espesor, resistencia a compresión >= 500 kPa, resistencia térmica 1,95 m²K/W, conductividad térmica 0,036 W/(mK) y film de polietileno dispuesto sobre el aislante a modo de capa separadora, preparado para recibir una solera de mortero u hormigón (no incluida en este precio). Incluso p/p de preparación de la superficie soporte y cortes del aislante.
Incluye: Limpieza y preparación de la superficie soporte. Preparación del aislamiento. Colocación del aislamiento sobre el terreno. Colocación del film de polietileno.
Criterio de medición de proyecto: Superficie medida según documentación gráfica de Proyecto.
Criterio de medición de obra: Se medirá la superficie realmente ejecutada según especificaciones de Proyecto.

| Código | Ud | Descripción | Rendimiento | Precio | Importe |
|---|---|---|---|---|---|
| mt16pxp010bg | m² | Panel rígido de poliestireno extruido Ursa XPS NV L "URSA IBÉRICA AISLANTES", según UNE-EN 13164, de superficie lisa y mecanizado lateral a media madera, de 70 mm de espesor, resistencia a compresión >= 500 kPa, resistencia térmica 1,95 m²K/W, conductividad térmica 0,036 W/(mK), Euroclase E de reacción al fuego, con código de designación XPS-EN 13164-T1-CS(10/Y)500-DLT(2)5-DS(TH)-CC(2/1,5/50)175-WL(T)0,7-WD(V)3-FT2. (material) | 1.100 | 19.57 | 21.53 |
| mt17poa010d | m² | Film de polietileno de 0,2 mm de espesor y 184 g/m² de masa superficial. (material) | 1.100 | 0.37 | 0.41 |
| mt16aaa030 | m | Cinta autoadhesiva para sellado de juntas. (material) | 0.400 | 0.30 | 0.12 |
| mo054 | h | Oficial 1ª montador de aislamientos. (mano de obra) | 0.186 | 17.82 | 3.31 |
| mo101 | h | Ayudante montador de aislamientos. (mano de obra) | 0.186 | 16.13 | 3.00 |
| % | % | Costes directos complementarios | 2 % | 28.37 | 0.57 |
|  |  | Costes directos |  |  | 28.94 |
