# Aislamiento térmico por el interior de cubiertas inclinadas sobre espacio no habitable

- Propiedad del archivo: CYPE INGENIEROS, S.A.
- Formato: FIEBDC-3/2002
- Divisa: EUR
- Costes indirectos: 3.00 %
- IVA: 21.00 %

**NAQ030** m² Aislamiento térmico por el interior de cubiertas inclinadas sobre espacio no habitable, formado por manta de lana mineral, Ursa Terra Manta Fieltro MNU 40 "URSA IBÉRICA AISLANTES", sin revestir, de 80 mm de espesor, resistencia térmica 2 m²K/W, conductividad térmica 0,04 W/(mK), colocado a tope. Incluso cinta autoadhesiva para sellado de juntas.
Aislamiento térmico por el interior de cubiertas inclinadas sobre espacio no habitable, formado por manta de lana mineral, Ursa Terra Manta Fieltro MNU 40 "URSA IBÉRICA AISLANTES", sin revestir, de 80 mm de espesor, resistencia térmica 2 m²K/W, conductividad térmica 0,04 W/(mK), colocado a tope. Incluso cinta autoadhesiva para sellado de juntas.
Incluye: Limpieza del supradós del forjado. Corte y ajuste del aislamiento. Colocación del aislamiento.
Criterio de medición de proyecto: Superficie medida según documentación gráfica de Proyecto.
Criterio de medición de obra: Se medirá la superficie realmente ejecutada según especificaciones de Proyecto.

| Código | Ud | Descripción | Rendimiento | Precio | Importe |
|---|---|---|---|---|---|
| mt16lvp020aY1jl | m² | Manta de lana mineral, Ursa Terra Manta Fieltro MNU 40 "URSA IBÉRICA AISLANTES", de 80 mm de espesor, sin revestir, resistencia térmica 2 m²K/W, conductividad térmica 0,04 W/(mK), según UNE-EN 13162, Euroclase A1 de reacción al fuego según UNE-EN 13501-1, con código de designación MW-EN 13162-T1-MU1. (material) | 1.100 | 3.11 | 3.42 |
| mt16aaa030 | m | Cinta autoadhesiva para sellado de juntas. (material) | 1.000 | 0.30 | 0.30 |
| mo054 | h | Oficial 1ª montador de aislamientos. (mano de obra) | 0.083 | 19.11 | 1.59 |
| mo101 | h | Ayudante montador de aislamientos. (mano de obra) | 0.083 | 17.53 | 1.45 |
| % | % | Costes directos complementarios | 2 % | 6.76 | 0.14 |
|  |  | Costes directos |  |  | 6.90 |
