# Aislamiento térmico por el interior de cubiertas inclinadas sobre espacio no habitable

- Propiedad del archivo: CYPE INGENIEROS, S.A.
- Formato: FIEBDC-3/2002
- Divisa: EUR
- Costes indirectos: 3.00 %
- IVA: 21.00 %

**NAQ030** m² Aislamiento térmico por el interior de cubiertas inclinadas sobre espacio no habitable, formado por manta de lana de vidrio Ursa Glasswool M0021 Manta Fieltro "URSA IBÉRICA AISLANTES", sin revestir, de 140 mm de espesor.
Suministro y colocación de aislamiento térmico por el interior de cubiertas inclinadas sobre espacio no habitable, formado por manta de lana de vidrio Ursa Glasswool M0021 Manta Fieltro "URSA IBÉRICA AISLANTES", sin revestir, de 140 mm de espesor, resistencia térmica 3,6 m²K/W, conductividad térmica 0,04 W/(mK) y posterior sellado de todas las uniones entre paneles con cinta de sellado de juntas. Incluso p/p de cortes y limpieza.
Incluye: Limpieza del supradós del forjado. Corte, ajuste y fijación del aislamiento.
Criterio de medición de proyecto: Superficie medida según documentación gráfica de Proyecto.
Criterio de medición de obra: Se medirá la superficie realmente ejecutada según especificaciones de Proyecto.

| Código | Ud | Descripción | Rendimiento | Precio | Importe |
|---|---|---|---|---|---|
| mt16lvp010i | m² | Manta de lana de vidrio Ursa Glasswool M0021 Manta Fieltro "URSA IBÉRICA AISLANTES", sin revestir, de 140 mm de espesor, resistencia térmica 3,6 m²K/W, conductividad térmica 0,04 W/(mK), según UNE-EN 13162, Euroclase A1 de reacción al fuego, con código de designación MW-UNE-EN 13162-T1-MU1. (material) | 1.100 | 4.68 | 5.15 |
| mt16aaa030 | m | Cinta autoadhesiva para sellado de juntas. (material) | 1.000 | 0.30 | 0.30 |
| mo054 | h | Oficial 1ª montador de aislamientos. (mano de obra) | 0.083 | 17.82 | 1.48 |
| mo101 | h | Ayudante montador de aislamientos. (mano de obra) | 0.083 | 16.13 | 1.34 |
| % | % | Costes directos complementarios | 2 % | 8.27 | 0.17 |
|  |  | Costes directos |  |  | 8.44 |
