# Aislamiento térmico por el interior de cubiertas inclinadas sobre espacio no habitable

- Propiedad del archivo: CYPE INGENIEROS, S.A.
- Formato: FIEBDC-3/2002
- Divisa: EUR
- Costes indirectos: 3.00 %
- IVA: 21.00 %

**NAQ030** m² Aislamiento térmico por el interior de cubiertas inclinadas sobre espacio no habitable, formado por manta de lana mineral, T1021 Ursa Terra Manta Papel "URSA IBÉRICA AISLANTES", revestida por una de sus caras con papel kraft que actúa como barrera de vapor, de 160 mm de espesor, resistencia térmica 3,8 m²K/W, conductividad térmica 0,042 W/(mK), colocado a tope, simplemente apoyado. Incluso cinta autoadhesiva para sellado de juntas.
Aislamiento térmico por el interior de cubiertas inclinadas sobre espacio no habitable, formado por manta de lana mineral, T1021 Ursa Terra Manta Papel "URSA IBÉRICA AISLANTES", revestida por una de sus caras con papel kraft que actúa como barrera de vapor, de 160 mm de espesor, resistencia térmica 3,8 m²K/W, conductividad térmica 0,042 W/(mK), colocado a tope, simplemente apoyado. Incluso cinta autoadhesiva para sellado de juntas.
Incluye: Limpieza del supradós del forjado. Corte y ajuste del aislamiento. Colocación del aislamiento.
Criterio de medición de proyecto: Superficie medida según documentación gráfica de Proyecto.
Criterio de medición de obra: Se medirá la superficie realmente ejecutada según especificaciones de Proyecto.

| Código | Ud | Descripción | Rendimiento | Precio | Importe |
|---|---|---|---|---|---|
| mt16lvp015f | m² | Manta de lana mineral, T1021 Ursa Terra Manta Papel "URSA IBÉRICA AISLANTES", revestida por una de sus caras con papel kraft que actúa como barrera de vapor, de 160 mm de espesor, resistencia térmica 3,8 m²K/W, conductividad térmica 0,042 W/(mK), según UNE-EN 13162, Euroclase F de reacción al fuego, con código de designación MW-UNE-EN 13162-T1-Z3. (material) | 1.100 | 5.82 | 6.40 |
| mt16aaa030 | m | Cinta autoadhesiva para sellado de juntas. (material) | 1.000 | 0.30 | 0.30 |
| mo054 | h | Oficial 1ª montador de aislamientos. (mano de obra) | 0.083 | 19.11 | 1.59 |
| mo101 | h | Ayudante montador de aislamientos. (mano de obra) | 0.083 | 17.53 | 1.45 |
| % | % | Costes directos complementarios | 2 % | 9.74 | 0.19 |
|  |  | Costes directos |  |  | 9.93 |
