# Aislamiento térmico por el interior de cubiertas inclinadas sobre espacio no habitable

- Propiedad del archivo: CYPE INGENIEROS, S.A.
- Formato: FIEBDC-3/2002
- Divisa: EUR
- Costes indirectos: 3.00 %
- IVA: 21.00 %

**NAQ030** m² Aislamiento térmico por el interior de cubiertas inclinadas sobre espacio no habitable, formado por espuma rígida de poliuretano proyectado "in situ", densidad mínima 45 kg/m³, espesor medio mínimo 30 mm.
Aislamiento térmico por el interior de cubiertas inclinadas sobre espacio no habitable, formado por espuma rígida de poliuretano proyectado "in situ", densidad mínima 45 kg/m³, espesor medio mínimo 30 mm.
Incluye: Limpieza del supradós del forjado. Colocación del aislamiento.
Criterio de medición de proyecto: Superficie medida según documentación gráfica de Proyecto.
Criterio de medición de obra: Se medirá la superficie realmente ejecutada según especificaciones de Proyecto.

| Código | Ud | Descripción | Rendimiento | Precio | Importe |
|---|---|---|---|---|---|
| mt16poc010l | m² | Espuma rígida de poliuretano proyectado "in situ", densidad mínima 45 kg/m³, espesor medio mínimo 30 mm, aplicado en cubiertas inclinadas, según UNE-EN 14315-1. (material) | 1.100 | 6.61 | 7.27 |
| mq08mpa030 | h | Maquinaria para proyección de productos aislantes. (maquinaria) | 0.117 | 15.25 | 1.78 |
| mo030 | h | Oficial 1ª aplicador de productos aislantes. (mano de obra) | 0.105 | 18.56 | 1.95 |
| mo068 | h | Ayudante aplicador de productos aislantes. (mano de obra) | 0.105 | 17.53 | 1.84 |
| % | % | Costes directos complementarios | 2 % | 12.84 | 0.26 |
|  |  | Costes directos |  |  | 13.10 |
