# Aislamiento térmico por el interior de cubiertas inclinadas sobre espacio no habitable

- Propiedad del archivo: CYPE INGENIEROS, S.A.
- Formato: FIEBDC-3/2002
- Divisa: EUR
- Costes indirectos: 3.00 %
- IVA: 21.00 %

**NAQ030** m² Aislamiento térmico por el interior de cubiertas inclinadas sobre espacio no habitable, formado por sistema de complejo multicapa, compuesto de núcleo aislante de espuma de polietileno, revestido con una lámina de aluminio en cada cara y provisto de una malla de agarre en una de sus caras, de 12 mm de espesor, con una densidad nominal de 29,17 kg/m³, una resistencia térmica de 3,5 m²K/W y una conductividad térmica de 0,029 W/(mK), colocado con solape y fijado mecánicamente con grapas de acero inoxidable, sobre rastreles de madera de 40x60 mm. Incluso cinta autoadhesiva de aluminio, para sellado de juntas.
Aislamiento térmico por el interior de cubiertas inclinadas sobre espacio no habitable, formado por sistema de complejo multicapa, compuesto de núcleo aislante de espuma de polietileno, revestido con una lámina de aluminio en cada cara y provisto de una malla de agarre en una de sus caras, de 12 mm de espesor, con una densidad nominal de 29,17 kg/m³, una resistencia térmica de 3,5 m²K/W y una conductividad térmica de 0,029 W/(mK), colocado con solape y fijado mecánicamente con grapas de acero inoxidable, sobre rastreles de madera de 40x60 mm. Incluso cinta autoadhesiva de aluminio, para sellado de juntas.
Incluye: Limpieza del supradós del forjado. Colocación de los rastreles de madera inferiores. Fijación del aislamiento. Colocación de los rastreles de madera superiores.
Criterio de medición de proyecto: Superficie medida según documentación gráfica de Proyecto.
Criterio de medición de obra: Se medirá la superficie realmente ejecutada según especificaciones de Proyecto.

| Código | Ud | Descripción | Rendimiento | Precio | Importe |
|---|---|---|---|---|---|
| mt16arg010a | m² | Complejo multicapa, compuesto de núcleo aislante de espuma de polietileno, revestido con una lámina de aluminio en cada cara y provisto de una malla de agarre en una de sus caras, de 12 mm de espesor, con una densidad nominal de 29,17 kg/m³, una resistencia térmica de 3,5 m²K/W y una conductividad térmica de 0,029 W/(mK), suministrado en rollos de 1,60x12,50 m. (material) | 1.100 | 12.86 | 14.15 |
| mt42www020 | m | Cinta autoadhesiva de aluminio, de 50 micras de espesor y 65 mm de anchura, a base de resinas acrílicas. (material) | 1.000 | 0.21 | 0.21 |
| mt13blw155b | m | Rastrel de madera de pino, con humedad inferior al 15%, de 40x60 mm. (material) | 1.400 | 1.10 | 1.54 |
| mt16aaa070 | Ud | Grapa de acero inoxidable, de 14 mm. (material) | 2.000 | 0.40 | 0.80 |
| mt13blw131 | Ud | Tornillo para sujeción de rastrel. (material) | 4.000 | 0.11 | 0.44 |
| mo054 | h | Oficial 1ª montador de aislamientos. (mano de obra) | 0.133 | 18.13 | 2.41 |
| mo101 | h | Ayudante montador de aislamientos. (mano de obra) | 0.133 | 16.43 | 2.19 |
| % | % | Costes directos complementarios | 2 % | 21.74 | 0.43 |
|  |  | Costes directos |  |  | 22.17 |
