# Aislamiento acústico sobre falso techo formado por panel de lana de vidrio

- Propiedad del archivo: CYPE INGENIEROS, S.A.
- Formato: FIEBDC-3/2002
- Divisa: EUR
- Costes indirectos: 3.00 %
- IVA: 21.00 %

**NAT010** m² Aislamiento acústico sobre falso techo formado por panel de lana de vidrio, Ursa Glasswool P4222 Panel VN En Rollo "URSA IBÉRICA AISLANTES", recubierto con un velo de vidrio negro, suministrado en rollos, de 25 mm de espesor.
Suministro y colocación de aislamiento acústico sobre falso techo de placas, formado por panel de lana de vidrio, Ursa Glasswool P4222 Panel VN En Rollo "URSA IBÉRICA AISLANTES", recubierto con un velo de vidrio negro, suministrado en rollos, de 25 mm de espesor, resistencia térmica 0,65 m²K/W, conductividad térmica 0,036 W/(mK). Incluso p/p de cortes del aislante.
Incluye: Corte, ajuste y colocación del aislamiento.
Criterio de medición de proyecto: Superficie medida entre paramentos, según documentación gráfica de Proyecto, sin descontar huecos para instalaciones.
Criterio de medición de obra: Se medirá la superficie realmente ejecutada según especificaciones de Proyecto, sin descontar huecos para instalaciones.

| Código | Ud | Descripción | Rendimiento | Precio | Importe |
|---|---|---|---|---|---|
| mt16lvp020agak | m² | Panel de lana de vidrio, Ursa Glasswool P4222 Panel VN En Rollo "URSA IBÉRICA AISLANTES", de 25 mm de espesor, recubierto con un velo de vidrio negro, suministrado en rollos, resistencia térmica 0,65 m²K/W, conductividad térmica 0,036 W/(mK), según UNE-EN 13162, Euroclase A2-s1, d0 de reacción al fuego, con código de designación MW-UNE-EN 13162-T3-MU1-WS. (material) | 1.050 | 3.22 | 3.38 |
| mo054 | h | Oficial 1ª montador de aislamientos. (mano de obra) | 0.076 | 17.82 | 1.35 |
| mo101 | h | Ayudante montador de aislamientos. (mano de obra) | 0.076 | 16.13 | 1.23 |
| % | % | Costes directos complementarios | 2 % | 5.96 | 0.12 |
|  |  | Costes directos |  |  | 6.08 |
