# Aislamiento térmico bajo forjado, con lanas minerales

- Propiedad del archivo: CYPE INGENIEROS, S.A.
- Formato: FIEBDC-3/2002
- Divisa: EUR
- Costes indirectos: 3.00 %
- IVA: 21.00 %

## N Aislamientos e impermeabilizaciones

### NA Aislamientos térmicos

#### NAD Forjados

**NAD010** m² Aislamiento térmico bajo forjado, con lanas minerales.
Aislamiento térmico bajo forjado, con panel de lana mineral, Ursa Terra Plus 32 T0003 "URSA IBÉRICA AISLANTES", no revestido, de 40 mm de espesor, resistencia térmica 1,25 m²K/W, conductividad térmica 0,032 W/(mK). Colocación en obra: a tope, con fijaciones mecánicas.
Incluye: Limpieza y preparación de la superficie soporte. Replanteo y corte del aislamiento. Colocación del aislamiento. Fijación del aislamiento.
Criterio de medición de proyecto: Superficie medida según documentación gráfica de Proyecto.
Criterio de medición de obra: Se medirá la superficie realmente ejecutada según especificaciones de Proyecto.

| Código | Ud | Descripción | Rendimiento | Precio | Importe |
|---|---|---|---|---|---|
| mt16lvp050cba | m² | Panel de lana mineral, Ursa Terra Plus 32 T0003 "URSA IBÉRICA AISLANTES", no revestido, de 40 mm de espesor, resistencia térmica 1,25 m²K/W, conductividad térmica 0,032 W/(mK), según UNE-EN 13162, Euroclase A1 de reacción al fuego según UNE-EN 13501-1 y factor de resistencia a la difusión del vapor de agua 1, con código de designación MW-EN 13162-T3-MU1-WS-AFr10-AW0,85. (material) | 1.050 | 8.57 | 9.00 |
| mt16aaa021a | Ud | Taco de expansión y clavo de polipropileno, con aro de estanqueidad, para fijación mecánica de paneles aislantes. (material) | 3.000 | 0.08 | 0.24 |
| mo054 | h | Oficial 1ª montador de aislamientos. (mano de obra) | 0.120 | 23.74 | 2.85 |
| mo101 | h | Ayudante montador de aislamientos. (mano de obra) | 0.120 | 21.94 | 2.63 |
| % | % | Costes directos complementarios | 2 % | 14.72 | 0.29 |
|  |  | Costes directos |  |  | 15.01 |
