# Aislamiento térmico bajo vierteaguas metálico

- Propiedad del archivo: CYPE Ingenieros S.A.
- Formato: FIEBDC-3/2016
- Programa: Generador de precios de la construcción. CYPE Ingenieros, S.A.
- Fecha: 22/10/2024
- Divisa: EUR
- Costes indirectos: 3 %
- IVA: 21 %

## N Aislamientos e impermeabilizaciones

### NA Aislamientos térmicos

#### NAJ Puentes térmicos

**NAJ020** m Aislamiento térmico bajo vierteaguas metálico.
Aislamiento térmico bajo vierteaguas metálico, formado por panel rígido de poliestireno extruido Ursa XPS F N-RG I "URSA IBÉRICA AISLANTES", de superficie rugosa acanalada y mecanizado lateral machihembrado y recto, de 40 mm de espesor, resistencia a compresión >= 300 kPa, resistencia térmica 1,2 m²K/W, conductividad térmica 0,034 W/(mK), colocado a tope y fijado con adhesivo cementoso sobre la superficie soporte, previa aplicación de una capa de regularización de mortero industrial para albañilería, de cemento, color gris, con aditivo hidrófugo, categoría M-5 (resistencia a compresión 5 N/mm²), suministrado en sacos, según UNE-EN 998-2, de 4 cm de espesor.
Incluye: Limpieza y preparación de la superficie soporte. Aplicación de la capa de regularización de mortero. Replanteo de las piezas. Corte del aislante. Aplicación del adhesivo. Colocación del aislamiento.
Criterio de medición de proyecto: Longitud medida según documentación gráfica de Proyecto.
Criterio de medición de obra: Se medirá la longitud realmente ejecutada según especificaciones de Proyecto.

| Código | Ud | Descripción | Rendimiento | Precio | Importe |
|---|---|---|---|---|---|
| mt16pxp010ecb | m² | Panel rígido de poliestireno extruido Ursa XPS F N-RG I "URSA IBÉRICA AISLANTES", según UNE-EN 13164, de superficie rugosa acanalada y mecanizado lateral machihembrado y recto, de 40 mm de espesor, resistencia a compresión >= 300 kPa, resistencia térmica 1,2 m²K/W, conductividad térmica 0,034 W/(mK), Euroclase E de reacción al fuego según UNE-EN 13501-1, con código de designación XPS-EN 13164-T2-CS(10/Y)300-DS(70,90)-DLT(2)5-WL(T)0,7-WD(V)3-FTCD1. (material) | 0.3 | 7.33 | 2.199 |
| mt16aaa010 | kg | Mortero adhesivo para fijación de materiales aislantes. (material) | 2.7 | 0.19 | 0.513 |
| mt08aaa010a | m³ | Agua. (material) | 0.006 | 1.5 | 0.009 |
| mt09mif010ia | t | Mortero industrial para albañilería, de cemento, color gris, con aditivo hidrófugo, categoría M-5 (resistencia a compresión 5 N/mm²), suministrado en sacos, según UNE-EN 998-2. (material) | 0.011 | 57.48 | 0.632 |
| mo054 | h | Oficial 1ª montador de aislamientos. (mano de obra) | 0.1 | 22.74 | 2.274 |
| mo101 | h | Ayudante montador de aislamientos. (mano de obra) | 0.1 | 21.02 | 2.102 |
| mo020 | h | Oficial 1ª construcción. (mano de obra) | 0.12 | 22.13 | 2.656 |
| mo113 | h | Peón ordinario construcción. (mano de obra) | 0.24 | 20.78 | 4.987 |
| % | % | Costes directos complementarios | 2 % | 15.372 | 0.307 |
|  |  | Costes directos |  |  | 15.679 |

Residuos:
- colocación: mt16pxp010ecb; factor de residuo 0.048
- colocación: mt16aaa010 Mortero adhesivo para fijación de materiales aislantes; factor de residuo 0.0189
- colocación: mt09mif010ia; factor de residuo 0.0189

## Recursos

**mt16pxp010ecb** m² Panel rígido de poliestireno extruido Ursa XPS F N-RG I "URSA IBÉRICA AISLANTES"
Datos técnicos: Coste energético 110.999 MJ; Emisión de CO2 3.550 kg; Código LER 17 06 04; Masa del elemento 1.24 kg; Volumen 0.002067 m3
Residuos:
- embalaje: re170203 Plástico. (componente de residuo); rendimiento 0.024 kg; Código LER 17 02 03; Masa del elemento 1 kg; Volumen 0.001667 m3

**mt16aaa010** kg Mortero adhesivo para fijación de materiales aislantes
Datos técnicos: Coste energético 6.411 MJ; Emisión de CO2 0.126 kg; Código LER 17 01 01; Masa del elemento 1 kg; Volumen 0.000667 m3
Residuos:
- embalaje: re150101 Envases de papel y cartón. (componente de residuo); rendimiento 0.011 kg; Código LER 15 01 01; Masa del elemento 1 kg; Volumen 0.001333 m3
- embalaje: re170201 Madera. (componente de residuo); rendimiento 0.018 kg; Código LER 17 02 01; Masa del elemento 1 kg; Volumen 0.000909 m3

**mt08aaa010a** m³ Agua
Datos técnicos: Coste energético 60.000 MJ; Emisión de CO2 30.000 kg

**mt09mif010ia** t Mortero industrial para albañilería
Datos técnicos: Coste energético 2050.870 MJ; Emisión de CO2 177.583 kg; Código LER 17 01 01; Masa del elemento 1000 kg; Volumen 0.666667 m3
Residuos:
- embalaje: re150101 Envases de papel y cartón; rendimiento 8.571 kg
- embalaje: re170201 Madera; rendimiento 0.463 kg
- embalaje: re170203 Plástico; rendimiento 0.241 kg
