# Sellado estanco de la junta entre la carpintería exterior y el paramento

- Propiedad del archivo: CYPE INGENIEROS, S.A.
- Formato: FIEBDC-3/2002
- Divisa: EUR
- Costes indirectos: 3.00 %
- IVA: 21.00 %

## N Aislamientos e impermeabilizaciones

### NE Estanqueidad

#### NEC Carpinterías

**NEC010** m Sellado estanco de la junta entre la carpintería exterior y el paramento.
Sellado estanco de la junta entre la carpintería exterior y el paramento de madera, por el interior, con cinta adhesiva en tiras, Ursa Seco "URSA IBÉRICA AISLANTES", de 60 mm de anchura, con refuerzo en las esquinas mediante solapes o formando pliegues, previa aplicación de un cordón de cola Ursa Seco "URSA IBÉRICA AISLANTES".
Incluye: Limpieza y preparación de la superficie. Aplicación de la masilla. Corte de la cinta de sellado. Colocación de la cinta de sellado.
Criterio de medición de proyecto: Longitud medida según documentación gráfica de Proyecto.
Criterio de medición de obra: Se medirá la longitud realmente ejecutada según especificaciones de Proyecto.

| Código | Ud | Descripción | Rendimiento | Precio | Importe |
|---|---|---|---|---|---|
| mt15urs030f | m | Cinta adhesiva en tiras, Ursa Seco "URSA IBÉRICA AISLANTES", de 60 mm de anchura. (material) | 1.100 | 1.24 | 1.36 |
| mt15urs040a | Ud | Cartucho de 310 ml de cola Ursa Seco "URSA IBÉRICA AISLANTES"; para sellado de juntas. (material) | 0.170 | 10.31 | 1.75 |
| mo101 | h | Ayudante montador de aislamientos. (mano de obra) | 0.091 | 21.02 | 1.91 |
| % | % | Costes directos complementarios | 2 % | 5.02 | 0.10 |
|  |  | Costes directos |  |  | 5.12 |
