# Sustitución de vierteaguas existente por vierteaguas metálico, con aislamiento térmico

- Propiedad del archivo: CYPE INGENIEROS, S.A.
- Formato: FIEBDC-3/2002
- Divisa: EUR
- Costes indirectos: 3.00 %
- IVA: 21.00 %

## Z Rehabilitación energética

### ZT Cerramientos verticales: puentes térmicos

#### ZTJ Aislamiento de vierteaguas

**ZTJ010** m Sustitución de vierteaguas existente por vierteaguas metálico, con aislamiento térmico.
Rehabilitación energética de edificio mediante la sustitución de vierteaguas existente en hueco de fachada, por vierteaguas de chapa plegada de acero galvanizado, espesor 0,8 mm, desarrollo 300 mm y 5 pliegues, con goterón, fijado con adhesivo bituminoso de aplicación en frío para chapas metálicas, sobre panel rígido de poliestireno extruido Ursa XPS SATE PLUS "URSA IBÉRICA AISLANTES", de superficie rugosa acanalada y mecanizado lateral machihembrado y recto, de 40 mm de espesor, resistencia a compresión >= 300 kPa, resistencia térmica 1,25 m²K/W, conductividad térmica 0,035 W/(mK), previamente fijado con adhesivo cementoso sobre una capa de regularización de mortero de cemento, industrial, con aditivo hidrófugo, M-5, de 4 cm de espesor, creando una pendiente suficiente para evacuar el agua. Incluso preparación de la superficie soporte, cortes y sellado entre piezas y uniones con el cerramiento con adhesivo en frío especial para metales.
Incluye: Desmontaje de los elementos. Retirada y acopio del material desmontado. Eliminación de la capa de regularización existente. Ejecución de la nueva capa de regularización de mortero de cemento. Replanteo de las piezas. Preparación, corte y colocación del aislante. Aplicación del adhesivo. Colocación y fijación de las piezas metálicas niveladas y aplomadas. Sellado de juntas. Limpieza de los restos de obra. Carga del material desmontado sobre camión o contenedor.
Criterio de medición de proyecto: Longitud medida según documentación gráfica de Proyecto.
Criterio de medición de obra: Se medirá la longitud realmente ejecutada según especificaciones de Proyecto.

| Código | Ud | Descripción | Rendimiento | Precio | Importe |
|---|---|---|---|---|---|
| mt20vme020a | m | Vierteaguas de chapa plegada de acero galvanizado, espesor 0,8 mm, desarrollo 300 mm y 5 pliegues, con goterón. (material) | 1.000 | 6.06 | 6.06 |
| mt20wwa010 | kg | Adhesivo resina epoxi. (material) | 0.360 | 5.83 | 2.10 |
| mt20wwa021 | m | Sellado con adhesivo en frío especial para metales. (material) | 2.800 | 1.20 | 3.36 |
| mt16pxp010ecb | m² | Panel rígido de poliestireno extruido Ursa XPS SATE PLUS "URSA IBÉRICA AISLANTES", según UNE-EN 13164, de superficie rugosa acanalada y mecanizado lateral machihembrado y recto, de 40 mm de espesor, resistencia a compresión >= 300 kPa, resistencia térmica 1,25 m²K/W, conductividad térmica 0,035 W/(mK), Euroclase E de reacción al fuego según UNE-EN 13501-1, con código de designación XPS-EN 13164-T2-CS(10/Y)300-DS(70,90)-WL(T)0,7-FTCD1-SS200-TR200. (material) | 0.300 | 7.18 | 2.15 |
| mt16aaa010 | kg | Mortero adhesivo para fijación de materiales aislantes. (material) | 2.700 | 0.19 | 0.51 |
| mt08aaa010a | m³ | Agua. (material) | 0.006 | 1.50 | 0.01 |
| mt09mif010ia | t | Mortero industrial para albañilería, de cemento, color gris, con aditivo hidrófugo, categoría M-5 (resistencia a compresión 5 N/mm²), suministrado en sacos, según UNE-EN 998-2. (material) | 0.011 | 57.48 | 0.63 |
| mo054 | h | Oficial 1ª montador de aislamientos. (mano de obra) | 0.109 | 23.74 | 2.59 |
| mo101 | h | Ayudante montador de aislamientos. (mano de obra) | 0.109 | 21.94 | 2.39 |
| mo020 | h | Oficial 1ª construcción. (mano de obra) | 0.393 | 23.10 | 9.08 |
| mo113 | h | Peón ordinario construcción. (mano de obra) | 0.803 | 21.69 | 17.42 |
| % | % | Costes directos complementarios | 2 % | 46.30 | 0.93 |
|  |  | Costes directos |  |  | 47.23 |
