# Aislamiento termoacústico interior de conductos metálicos

- Propiedad del archivo: CYPE Ingenieros S.A.
- Formato: FIEBDC-3/2016
- Programa: Generador de precios de la construcción. CYPE Ingenieros, S.A.
- Fecha: 11/06/2024
- Divisa: EUR
- Costes indirectos: 3 %
- IVA: 21 %

## N Aislamientos e impermeabilizaciones

### NA Aislamientos térmicos

#### NAC Conductos metálicos

**NAC015** m² Aislamiento termoacústico interior de conductos metálicos.
Aislamiento termoacústico interior para conducto metálico rectangular de climatización, realizado con manta de lana de vidrio Ursa Air Zero IN M8703 "URSA IBÉRICA AISLANTES", según UNE-EN 14303, revestida por una de sus caras con un tejido absorbente acústico de color negro, de 25 mm de espesor, resistencia térmica 0,78 m²K/W, conductividad térmica 0,032 W/(mK), fijado con adhesivo ignífugo. Incluso, elementos de fijación al interior del conducto.
Incluye: Limpieza y preparación de la superficie soporte. Corte del aislamiento. Colocación del aislamiento. Fijación del aislamiento.
Criterio de medición de proyecto: Superficie medida según documentación gráfica de Proyecto.
Criterio de medición de obra: Se medirá la superficie realmente ejecutada según especificaciones de Proyecto.

| Código | Ud | Descripción | Rendimiento | Precio | Importe |
|---|---|---|---|---|---|
| mt42cou020a | m² | Manta de lana de vidrio Ursa Air Zero IN M8703 "URSA IBÉRICA AISLANTES", según UNE-EN 14303, revestida por una de sus caras con un tejido absorbente acústico de color negro, de 25 mm de espesor, resistencia térmica 0,78 m²K/W, conductividad térmica 0,032 W/(mK), Euroclase A2-s1, d0 de reacción al fuego según UNE-EN 13501-1, con código de designación MW-EN 14303-T3, con adhesivo ignífugo y elementos de fijación al interior del conducto. (material) | 1.1 | 10.83 | 11.913 |
| mo054 | h | Oficial 1ª montador de aislamientos. (mano de obra) | 0.164 | 22.74 | 3.729 |
| mo101 | h | Ayudante montador de aislamientos. (mano de obra) | 0.164 | 21.02 | 3.447 |
| % | % | Costes directos complementarios | 2 % | 19.089 | 0.382 |
|  |  | Costes directos |  |  | 19.471 |

Residuos:
- colocación: mt42cou020a; factor de residuo 0.0437626

## Recursos

**mt42cou020a** m² Manta de lana de vidrio Ursa Air Zero IN M8703 "URSA IBÉRICA AISLANTES"
Datos técnicos: Coste energético 34.499 MJ; Emisión de CO2 1.825 kg; Código LER 17 06 04; Masa del elemento 0.855 kg; Volumen 0.001425 m3
Residuos:
- embalaje: re170203 Plástico. (componente de residuo); rendimiento 0.026 kg; Código LER 17 02 03; Masa del elemento 1 kg; Volumen 0.001667 m3
