# Aislamiento térmico entre montantes en trasdosado autoportante de placas

- Propiedad del archivo: CYPE Ingenieros S.A.
- Formato: FIEBDC-3/2016
- Programa: Generador de precios de la construcción. CYPE Ingenieros, S.A.
- Fecha: 20/05/2024
- Divisa: EUR
- Costes indirectos: 3 %
- IVA: 21 %

## N Aislamientos e impermeabilizaciones

### NA Aislamientos térmicos

#### NAO Trasdosados

**NAO030** m² Aislamiento térmico entre montantes en trasdosado autoportante de placas.
Aislamiento térmico entre los montantes de la estructura portante del trasdosado autoportante de placas, formado por panel de lana mineral, Ursa Terra Mur P1281 "URSA IBÉRICA AISLANTES", revestido por una de sus caras con papel kraft impreso que actúa como barrera de vapor, suministrado en rollos, de 200 mm de espesor, resistencia térmica 5,7 m²K/W, conductividad térmica 0,035 W/(mK), colocado entre los montantes de la estructura portante.
Incluye: Corte del aislamiento. Colocación del aislamiento entre los montantes.
Criterio de medición de proyecto: Superficie medida según documentación gráfica de Proyecto.
Criterio de medición de obra: Se medirá la superficie realmente ejecutada según especificaciones de Proyecto.

| Código | Ud | Descripción | Rendimiento | Precio | Importe |
|---|---|---|---|---|---|
| mt16lvp020ad1xb | m² | Panel de lana mineral, Ursa Terra Mur P1281 "URSA IBÉRICA AISLANTES", de 200 mm de espesor, no hidrófila, revestido por una de sus caras con papel kraft impreso que actúa como barrera de vapor, suministrado en rollos, resistencia térmica 5,7 m²K/W, conductividad térmica 0,035 W/(mK), según UNE-EN 13162, Euroclase F de reacción al fuego según UNE-EN 13501-1, capacidad de absorción de agua a corto plazo <=1 kg/m², factor de resistencia a la difusión del vapor de agua 1, con código de designación MW-EN 13162-T3-Z3-WS-AFr5. (material) | 1.05 | 24.82 | 26.061 |
| mo054 | h | Oficial 1ª montador de aislamientos. (mano de obra) | 0.055 | 22.74 | 1.251 |
| mo101 | h | Ayudante montador de aislamientos. (mano de obra) | 0.055 | 21.02 | 1.156 |
| % | % | Costes directos complementarios | 2 % | 28.468 | 0.569 |
|  |  | Costes directos |  |  | 29.037 |

Residuos:
- colocación: mt16lvp020ad1xb; factor de residuo 0.024

## Recursos

**mt16lvp020ad1xb** m² Panel de lana mineral
Datos técnicos: Coste energético 121.692 MJ; Emisión de CO2 6.195 kg; Código LER 17 06 04; Masa del elemento 3.59 kg; Volumen 0.005983 m3
Residuos:
- embalaje: re170203 Plástico. (componente de residuo); rendimiento 0.034 kg; Código LER 17 02 03; Masa del elemento 1 kg; Volumen 0.001667 m3
